# KIGA Ebbinghäuser Str.
Angebotsaufforderung (GAEB DA XML 3.3, DA83)
Projekt: H_464.120
Währung: EUR
Eröffnung: 01.08.2023 10:00:00
Ende der Zuschlagsfrist: 01.08.2023
Erstellt mit: SOFTTECH GmbH / GXML Toolbox V3.3 R20230503, AVANTI pro 2025, 05.11.2025

## 120 Flachdach KiGa
Datum: 01.08.2023

*Hinweis: OBJEKTBESCHREIBUNG*
OBJEKTBESCHREIBUNG

Bei dem Objekt Kindergarten Ebbinghäuser Str. an der Ebbinghäuser Str. 41 handelt es sich um einen eingeschossigen Kindergarten. Dieser Kindergarten beinhaltet insgesamt 2 Dachflächen und 4 Ziegeldächer.. In der Vergangenheit ist es an unterschiedlichen Stellen zu Wassereintritten gekommen. Die Funktion insbesondere aller Dehnungsfugen und aller Einbauteile ist nicht mehr gegeben. Bei dem aktuellen Dachaufbau handelt es sich um ein Gründach  mit Folie und folgendem Aufbau: Tragschale (WU-Beton) vermutetes Gefälle von ca. 1 % Wärmedämmung XPS ca. 120 mm in Teilbereichen durchwurzelt, zusätzlich mechanisch fixiert Kies, verschmutzt, ca. 50-70 mm. Der vorhandene Dachaufbau soll komplett entfernt und die Dachflächen, anschließend als Gründach ausgebildet werden.

Die Dachfläche beträgt ca 770 m², davon 510 m² Flachdach und 260 m² Steildach.

Gebäudehöhen:

über EG: ca. 3,50 m ü. Gelände

Die Ausführung der Arbeiten ist ab dem 12.01.2026 eingeplant, ein Bauzeitenplan liegt der Ausschreibung bei.

Die Dachflächen verfügen derzeit nicht über Notabläufe. Diese sind im Rahmen der Dacherneuerung vorzusehen.

Grundlage für die Vergabe der Dacharbeiten ist, eine Gewährleistung nach VOB - verlängert auf 15 Jahre - zu geben. Für die Abdichtung als Sicherheitsdach sind Produkte anzubieten, deren Hersteller für die Produkte eine 4-jährige Garantie beim Zentralverband des Dachdeckerhandwerks hinterlegt hat. Darüber hinaus wird durch die externe Versicherung eine Garantiezusage für die Jahre 5 - 15 entsprechend des Versicherungsvertrages ausgesprochen.

Bisher sind keine Absturzsicherung für Wartungszwecke vorhanden. Diese sind im Rahmen der Dacherneuerung vorzusehen.

Lagerungs- und Aufstellmöglichkeiten :
Für Geräte und Baustofflagerungen u. dergl. sind auf den Hof- und Stellplatzflächen des Gebäudekomplexes teils bedingt, jedoch überwiegend ausreichend vorhanden.
Ein Baustrom-Zählerschrank ist vorhanden und kann mitbenutzt werden.

Dem Angebot liegen zugrunde: -
Die VOB in der neuesten Ausgabe.
Die DIN-Vorschriften und sonstige techn. Vorschriften, VOB, Teil C -
Die nachfolgenden Vorbemerkungen und der Text des Leistungsverzeichnisses -
Die Sanierungsplanung -
Die Unfallverhütungsvorschriften -
Die für die Ausführung der Arbeiten einzuhaltenden fachlichen Bestimmungen und Vorschriften -
Sonstige Forderungen laut Aufforderungs- und Angebotsschreiben

Eine detailliertere Terminabsprache wird nach Auftragserteilung mit der Bauleitung abzustimmen sein.

*Hinweis: VORBEMERKUNGEN*
VORBEMERKUNGEN

Der AN sollte sich vor Angebotsabgabe über den Leistungsstand, die Transportwege der Materialien etc. sowie den Örtlichkeiten informieren, um alle zu erbringenden Leistungen wirtschaftlich kalkulieren zu können.

Die Organisation der Baustelleneinrichtung sowie notwendiger Geräte ist in allen, für die planmäßige Durchführung der Vertragsarbeiten, erforderlichen Einzelheiten Sache des Unternehmers.
Lieferung-, Transport- und Entsorgungskosten werden nicht gesondert vergütet und sind in die Einheitspreise mit einzukalkulieren.

Lagerflächen sind örtlich mit der Bauleitung abzustimmen.

Alle Preise sind für die komplette Ausführung, einschl. Lieferung und Montage aller Baustoffe, Lagerung, inkl. evt. Wetterschutz usw. zu kalkulieren.

Evtl. anfallende Stundenlohnarbeiten sind täglich der örtlichen Bauleitung zur Unterschrift vorzulegen. Später eingehende Stundenlohnnachweise werden nicht anerkannt.
Voraussetzung für die Durchführung der Arbeiten ist die Zusage eines ausreichend personellen Einsatzes sowie die Einhaltung der vorgegebenen Ausführungszeiten.

Der AN ist für die Einhaltung der geltenden Bestimmungen der Bauberufsgenossenschaft sowie der Unfallverhütungsvorschriften verantwortlich.

Die Lärm- und Staubbelästigung ist so gering wie möglich zu halten.

Die Baustelle ist täglich und im Besonderen nach Beendigung der Arbeiten in einem einwandfreien, sauberen Zustand zu verlassen.

*Hinweis: TECHNISCHE VERTRAGSBEDINGUNGEN (TV)*
TECHNISCHE VERTRAGSBEDINGUNGEN (TV)

1  Normen und Verordnungen

1.1  Allgemein

Ergänzend zu den Allgemeinen Vertragsbedingungen für die Ausführung von Bauleistungen (AVB) -VOB/B- und den Allgemeinen Technischen Vertragsbedingungen (ATV) -VOB/C- gelten alle aktuellen einschlägigen Normen, Gesetze, Vorschriften, Richtlinien, Bestimmungen und Verordnungen, sowie die anerkannten Regeln der Technik, in ihrer jeweils neusten Fassung, die mit den folgend ausgeschriebenen Gewerken im Zusammenhang stehen.

1.2  Bei Widersprüchen zu den TV gelten vorrangig die Angaben im Leistungsverzeichnis.

1.3 Geltungsbereich und Ausführungsgrundlag

Der sachliche Geltungsbereich ergibt sich ebenso wie die technische Ausführung grundsätzlich aus der DIN 18338 - Dachdeckungs- und Dachdichtungsarbeiten.

Als weitere Normen sind zu beachten:

DIN 68800-3
Holzschutz; vorbeugender chemischer Holzschutz
DIN EN 1253-1Teil 1-3
Abläufe für Gebäude
DIN EN 1396
Aluminium und Aluminiumlegierungen - Bandbeschichtete
Bleche und Bänder für allgemeine Anwendungen
DIN EN 13707
Abdichtungsbahnen - Bitumenbahnen für Dachabdichtungen
- Definitionen und Eigenschaften
vdd Technische Regeln
Technische Regeln für die Planung und Ausführung von
Abdichtungen mit Polymerbitumen- und
Bitumenbahnen Herausgeber: vdd-Industrieverband
Bitumen- Dach- und Dichtungsbahnen e.V.
ZVDH-Fachregel
Fachregel für Dachdeckungen mit Dachziegeln und
Dachsteinen
ZVDH-Fachregel
Fachregel für Dächer mit Abdichtungen -
Flachdachrichtlinien
ZVDH-Merkblatt
Merkblatt Unterd„cher, Unterdeckungen und
Unterspannungen Herausgeber: Zentralverband des
Deutschen
Dachdeckerhandwerks e.V.
Technische Baubestimmungen; Baustelleneinrichtungen;
Sicherheitsregeln für die Einrichtung und den Betrieb
auf Baustellen (BaustelleneinrVV HA)

1.4 Kostenabgrenzung

Die Kosten für den Verbrauch von Strom, Wämeenergie
und Wasser sind Bestandteil der Preise, siehe Objektbeschreibung.
Zwischenlagerungskosten werden nicht gesondert
vergütet.

Der Auftragnehmer hat während der Arbeitszeit und bei technologisch bzw. arbeitszeitlich bedingter Unterbrechung der Arbeiten bei Erfordernis vorsorglich für eine ausreichende provisorische Abdeckung, deren Kosten in die Preise einzurechnen sind, zu sorgen. Ansprüche des Auftragnehmers gemäß Nr. 4.2.4 DIN 18299 bzw. Nr. 4.2.8 DIN 18338 werden davon nicht berührt.

1.5 Abfallbeseitigung

Eigenes Restmaterial, Verschnitt, Bruch, Verpackungsmaterial u. dgl. ist vom Auftragnehmer kostenlos zu beseitigen. Die einschlägigen Vorschriften über die Entsorgung von Sonderabfall, insbesondere für asbesthaltige Baustoffe bei Abbruch, sind streng einzuhalten.

Werden Container bauseits bereitgestellt, erfolgt eine Umlage der Kosten, deren Höhe zuvor mit dem Auftragnehmer vereinbart wird. Ein Nachweis der effektiven Kosten bleibt den Partnern vorbehalten.

Das Einfüllen in Arbeitsräume sowie das Eingraben oder Verbrennen auf der Baustelle ist untersagt.

Nach Abschluß der Arbeiten sind Rinnen, Kehlen, Fallrohre u. dgl. von Ziegelabfällen, Mörtelresten u. ä. zu reinigen.

Die Entsorgung von Abfällen, Abbruchmassen und Bauschutt umfaßt die Verwertung entsprechend den Vorschriften bzw. die erforderlichen Maßnahmen des Einsammelns, Beförderns, Behandelns und Lagerns entsprechend den Vorschriften und behördlichen Auflagen.

1.6 Verbindung zu anderen Gewerken

In Absprache mit der Bauleitung sind die technischen
Bedingungen und Zeitabläufe der Gewerke:
- Gerüstbau
. Dachdichtungsarbeiten
- Klempnerarbeiten
- Blitzschutzarbeiten
- PV-Module
- Einbau von Glas/Alupyramiden

zu beachten.

1.7 Allgemeine Angaben zur Bauausführung

Falls erforderlich sind für einzubauendes Material die
Richtlinien der Hersteller grundsätzlich zu beachten.
Auf Verlangen sind Muster vorzulegen.

Sofern dem Leistungsverzeichnis keine Detailunterlagen beigefügt sind, treffen die Pläne des Architekten in erster Linie eine formale Gestaltungsaussage. Es bleibt Aufgabe des Auftragnehmers, die Elementstöße, Verbindungen, toleranzaufnehmenden Anschlüsse u. dgl. nach Rücksprache mit dem Architekten und gemäß dem zu erwartenden Gebrauchswert vorzunehmen

Gegen Verschmutzungen und Beschädigungen anderer
Bauteile sowie zur Verhinderung von
Personen-Gefährdungen sind vom Auftragnehmer der
Verkehrssitte entsprechende und zumutbare Vorkehrungen
zu treffen (Abdeckungen, Hinweisschilder, Absperrungen,
Sicherheitsposten u. dgl.)

Bei Dacherneuerungsarbeiten darf grundsätzlich nur so viel abgedeckt werden, wie auch am gleichen Tage eingedeckt werden kann. Diese Leistungen dürfen bei Witterungsverhältnissen, die sich nachteilig auf die Leistung oder die vorhandene Bausubstanz auswirken können, nur ausgeführt werden, wenn durch geeignete Maßnahmen Schäden ausgeschlossen werden können.

Asbestzementprodukte sind unter Beachtung der TRGS 519 - Asbest und E DIN 18520 - Behandlung von eingebauten Asbestprodukten zerstörungsfrei zu demontieren. Dachflächen aus unbeschichteten Asbestzementprodukten dürfen nicht gereinigt werden. Der Aufsichtsführende muß für die Behandlung von Asbestzementprodukten sachkundig sein. Der Nachweis ist vor Auftragsvergabe zu erbringen. Die Platten sind vor der Demontage mit einem faserbindenden Mittel vollflächig zu besprühen. Die Demontage hat durch Lösen der Befestigungsschrauben zu erfolgen. Die Lagerung ist in abgedeckten Containern vorzunehmen. Die Unterkonstruktion ist nach Entfernen der Platten abzusaugen, wobei von Seiten der Berufsgenosschenschaft für diesen Einsatz anerkannte Geräte zu verwenden sind.

1.8. Abrechnungshinweise

Gemessen wird die tatsächlich eingedeckte Fläche. Verschnitt und Überdeckungen werden nicht gesondert vergütet. Nr. 5.2 DIN 18338 bleibt unberührt.

Sofern Positionen mit dem Zusatz "als Zulage" ausgeschrieben werden, ist der Grundpreis bereits in einer anderen Position enthalten. Die Zulageposition beinhaltet entweder eine im Aufmaß übermessene Leistung (meist in einer anderen Einheit) oder stellt eine Preisdifferenz zu einer bereits beschriebenen anderen Leistung (mit gleicher Einheit) dar.

1.9 Schadstoffe

Es ist ein Schadstoffgutachten eingeholt worden, dieses kann im Rahmen der Ausschreibung eingesehen werden.

### Gewerk 01 Steildach

**01.01 Baustelleneinrichtung**
1,000 St Pauschale für Baustelleneinrichtung mit An- und Abfuhr, sowie Vorhalten der zur Durchführung der nachstehend beschriebenen Arbeiten erforderlichen Maschinen, Geräte, Werkzeuge und Bauwagen, für die Dauer der Arbeiten Es gelten die Vorschriften der Bauberufsgenossenschaft.
Menge: 1,000 St

**01.02 Demontage Blitzschutz**
Demontage der Blitzschutzanlage auf der Dachfläche, einschl. aller Zubehörteile.
Einschließlich Abtransport und fachgerechter Entsorgung
Menge: 10,000 St

**01.03 Rückbau Dachsteine /Lattung**
Aufnahme der Steildacheindeckung, bestehend aus Betondachsteinen oder Tondachziegel und Dachlattung.
Einschließlich Abtransport und fachgerechter Entsorgung.
Menge: 260,000 m2

**01.04 Abriss Unterspannbahn**
Aufnahme der Unterspannbahn im Bereich der Steildächer.
Einschließlich Abtransport und fachgerechter Entsorgung
Menge: 260,000 m2

**01.05 Abriss Vorhängrinne**
Abnehmen von Vorhängrinne, mit Rinnenhalter, Traufblechen und allen Formstücken.
Einschließlich Abtransport und fachgerechter Entsorgung.
Menge: 130,000 m

**01.06 Abriss Traufbohle**
Aufnahme der Traufbohle. Einschließlich Abtransport und fachgerechter Entsorgung
Menge: 130,000 m

**01.07 Abriss Regenfallrohre**
Aufnahmen der Regenfallrohre mit Rohrschellen und allen Formstücken.
Einschließlich Abtransport und fachgerechter Entsorgung.
Menge: 12,000 m

**01.08 Unterspannbahn**
Lieferung und Einbau einer Unterspannbahn.
Perforationssicher, selbstständiges Dichtverhalten bei Durchnagelung auf druckfester Unterlage. Polyesterflies mit Spezialbeschichtung. UV Beständig bis 120 Grad.

Typ: Würth WÜTOP THERMO MD PLUS oder gleichwertig

Angebotenes Material:
'.......................................................'
Menge: 260,000 m2

**01.09 Nageldichtstreifen**
Anbringen von Nageldichtbändern als Zulage zur Konterlattung, Lieferung und Einbau.
Menge: 260,000 m

**01.10 Konterlattung**
Konterlattung, 30/50, Roh S10.
Einbau von Konterlattung auf der Steildachfläche mir schafkantigen Latten aus rohem, unbehandelten Nadelholz. Einschl. Befestigung.
Sortierklasse S10
Gefährdungsklasse: 0
Querschnitt 30 x 50 mm
Menge: 260,000 m2

**01.11 Flachdachaufbau aufnehmen**
Dachlattung, 30/50, Roh S10.
Einbau von Konterlattung auf der Steildachfläche mit schafkantigen Latten aus rohem, unbehandelten Nadelholz. Einschl. Befestigung.
Sortierklasse S10
Gefährdungsklasse: 0
Querschnitt 30 x 50 mm
Menge: 260,000 m2

**01.12 Eindeckung Betondachstein**
Flächeneindeckund BDS Longlife:
Eindeckung auf vorhandener Dachlattung

TYP:Nelskamp
  Krone/ Sigma-Pfanne
  Longlife glänzend/matt
  Standart nach Angebe AG oder gleichwertig

Angebotenes Material:
'.......................................................'
Menge: 260,000 m2

**01.13 Verklammerung**
Verklammerung der Dacheindeckung, gem. Windlastberechnung, als Zulage zur Dacheindeckung
Menge: 260,000 m2

**01.14 Trockengrat**
Deckung der Grate in der Steildachfläche mit Gratsteinen passend zur Flächeneindeckung als Trockenfirstsystem.
Verlegung mit Grathalter, Gratlatte, Glatlüftungselement und Klammer
Menge: 65,000 m

**01.15 Gratfang**
Herstellung des Gratfangs mit Formstücken als Zulage,
passend zur Eindeckung
Menge: 65,000 St

**01.16 Anschluss Pyramidendächer**
Über den 4 Steildächern befinden sich Pyramidendächer aus einer Alu-Glaskonstrüktion.
Diese werden neu erstellt und innerhalb der Bauphase montiert.
Hier muss in Zusammenhang mit einem Nachunternehmer die neue Konstruktion fachgerecht angeschlossen werden.
Es müssen die Folien hochgeführt und fachmännisch nach Rücksprache befestigt werden.

Zusätzliche Anschlüsse mit Walzblei, Dicke 1,25 mm, Zuschnitt bis 300 mm, sind zu kalkulieren

Incl aller Materialien, Lieferung und Einbau.
Menge: 40,000 m

**01.17 Sonstige Anschlüsse**
Beiarbeiten, Beischroten der Dachsteine der Flächeneindeckung an den aufgehenden Bauwerkskörpern, Durchdringungen, Dachöffnungen, als Zulage
Menge: 65,000 m

**01.18 Traufbleche**
Traufblech - Steildachtraufe:
Traufblech als Tropfblech zur kontrollierten Entwässerung der Unterdeck. Unterspannbahn liefern und montieren.

Titanzink, vorbewittert
Dicken: 0,7 mm
Zuschnitt: 167 mm
Kantungen: 2
Menge: 130,000 m

**01.19 Traufbohle**
Traufbohle 20 x 50 x 140
Verlegung von Holzbohle aus Nadelholz im Traufbereich, konisch, auf vorhandenen Sparren
Menge: 130,000 m

**01.20 Lüftungsgitter**
Einbau von Lüftungsgittern aus Hart PVC, Höhe 100 mm, als Vogel- und Insektenschutz, im Traufbereich der Steildachfläche.
Menge: 130,000 m

**01.21 Dachrinne**
Dachrinne, halbrund, 6-teilig/333 mm:
Befestigung von außenliegenden, halbrunden Hängedachrinnen mit verzinkten Rinnenhaltern, im Gefälle, auf Holz.
Werkstoff: Titanzink vorbewittert
Dicke 0,7 mm
Formteile werden gesondert berechnet
Menge: 130,000 m

**01.22 Rinneneinhangblech**
Rinneneinhangblech - Steildach:
Traufblech als Rinneneinhangblech liefern und montieren.
Werkstoff: Titanzink, vorbewittert
Dicke: 0,7 mm
Zuschnitt: 200 mm
Kantungen: 2
Menge: 130,000 m

**01.23 Außenecken**
Lieferung und Einbau von Dachrinnen-außenecken
Werkstoff: Titanzink, vorbewittert
Nenngröße 333 mm
als Zulage
Menge: 16,000 St

**01.24 Rinneneinhangstutzen**
Rinneneinhangstutzen 333/100:
Lieferung und Einbau von Rinneneinhangstutzen für halbrunde Hängerinnen, mit geradem Abgang.
Werkstoff: Titanzink, vorbewittert
Nenngröße: 333 mm
Nennweite: 100 mm
Menge: 8,000 St

**01.25 Rinnen-Dehnungsausgleich**
Rinnen-Dehnungsausgleich 333:
Einbau Rinnendila mit Dehnungsteil aus Synthese-Kautschuk in Hängerinne, halbrund
Werkstoff: Titanzink, vorbewittert
Nenngröße: 333 mm
Mehrpreis als Zulage
Menge: 16,000 St

**01.26 Regenfallrohr**
Regenfallrohr Rund, DN 100:
Lieferung und Befestigung von Regenfallrohren, kreisförmig.
Befestigung mir verzinkten Rohrschellen
Werkstoff: Titanzink, vorbewittert
Dicke 0,65 mm
Nennweite: 100 mm
Menge: 12,000 m

**01.27 Fallrohrbogen**
Lieferung und Einbau von Fallrohrbögen:
Werkstoff: Titanzink, vorbewittert
Nenngröße: 100m
Mehrpreis als Zulage
Menge: 8,000 St

### Gewerk 02 Gründach

**02.01 Aufnahme Grünwuchs**
Aufnahme des Grünwuchs auf der Dachfläche, herunterschaffen und fachgerecht entsorgen.
Aufgrund der Dicke und Verdichtung muss der Untergrund vorab gelockert werden.
Das Vorhandene Gründach besteht aus Sedumgewächs, Rasen und Stauden.
Menge: 510,000 m2

**02.02 Aufnahme lose Schüttung**
Aufnahme der losen Schüttung auf der Dachrandfläche, herunterschaffen und  fachgerecht entsorgen
Grobe Wurzelrückstände müssen per Hand aufgenommen, heruntergeschafft und entsorgt werden.
Schütthöhe bis 12 cm
Menge: 510,000 m2

**02.03 Aufnahme der Trennschutzlage**
Aufnahme der Trennschutzlage auf der Dachfläche ,. herunterschaffen und  fachgerecht entsorgen
Menge: 510,000 m2

**02.04 Demontage Blitzschutz**
Demontage und Entsorgung er Blitzschutzanlage, incl. aller Zubehörteilen und Verbinder.
Lösen, Abtransport und  fachgerecht entsorgen
Menge: 1,000 St

**02.05 Mauerkopfabdeckung demontieren**
Vorhandene Mauerkopfabdeckung einschl. Unterkonstruktion, Zuschnitt bis 950 mm, 4 Kantungen aufnehmen, herunterschaffen und  fachgerecht entsorgen
Menge: 85,000 m

**02.06 Mauerkopfabdeckung demontieren**
Vorhandene Mauerkopfabdeckung einschl. Unterkonstruktion, Zuschnitt bis 750 mm, 4 Kantungen aufnehmen, herunterschaffen und  fachgerecht entsorgen
Menge: 20,000 m

**02.07 Mauerkopfabdeckung rund**
Vorhandene Mauerkopfabdeckung einschl. Unterkonstruktion, 4 Kantungen aufnehmen, herunterschaffen und entsorgen, Runde Ausführung.
Menge: 4,000 St

**02.08 Aufnahme Dachabdichtung**
Dachabdichtung bestehend aus einer PVC-Folienabdichtung, einschl. einer darunterliegenden Vliestrennung auftrennen, herunterschaffen und fachgerecht entsorgen.
Menge: 510,000 St

**02.09 Attikaabdichtung**
Attikaabdichtung aufnehmen, bestehend aus einer Folienabdichtung, Zuschnitt bis 900 mm auftrennen, aufnehmen und entsorgen.
Menge: 105,000 m

**02.10 Wärmedämmung aufnehmen**
Wärmedämmung bestehend aus EPS-Gefälledämmung, verklebter Aufbau, im Mittel bis 140 mm Stark.

Im Dachaufbau des Kindergartens wurde
Styropor-Dämmung mit HBCD-Werten von 2.500
mg/kg und 4.000 mg/kg vorgefunden.
Diese Materialien sind POP-haltiger Abfall gemäß
POP-Abfall-VO einzustufen.
Abfall mit einem HBCD-Gehalt >=1.000 mg/kg und <
30.000 mg/kg gilt als nicht gefährlicher Abfall,
unterliegt aber den Anforderungen an die Zerstörung
der POP-Bestandteile nach POP-VO.
Nach POP-Abfall-ÜberwV ist der Abfall grundsätzlich
getrennt zu erfassen und zu entsorgen und dabei
nachweislich so zu behandeln, dass das HBCD
zerstört bzw. unschädlich gemacht wird. Die
Entsorgung ist lückenlos im elektronischen
Nachweisverfahren zu dokumentieren.
Einzukalkulieren ist eine jeweilige Schichtdicke
 12 cm Styropor
Dachbahnschichten.

Rückbau und Entsorgung.
Menge: 510,000 m2

**02.11 Wärmedämmung Attika**
Wärmedämmung der Attika aufnehmen, Entsorgung und Beschreibung wie vorherige Position.
Stärke im Mittel bis 80 mm
Menge: 105,000 m

**02.12 Lichtbänder**
Vorhandene Anschlüsse an dem Lichtbandelement aufnehmen, auftrennen herunterschaffen und fachgerecht entsorgen.
Menge: 70,000 m

**02.13 Wandanschlüsse**
Vorhandene Wandanschlüsse zu den aufgehenden Aufbauten komplett demontieren, herunterschaffen und entsorgen.
Menge: 90,000 m

**02.14 Sanitärlüfter aufnehmen**
Vorhandene Sanilüfter ausbauen, herunterschaffen und  fachgerecht entsorgen
Menge: 8,000 St

**02.15 Dachabläufe aufnahen**
Vorhandene, 2-Teilige Dachabläufe ausbauen, herunterschaffen und  fachgerecht entsorgen
Menge: 8,000 St

**02.16 Lichtkuppeln**
Rückbau und fachgerecht Entsorgung der Lichtkuppel, incl aller Befestigungsmeterialien. Die Lichtkuppeln sind zum Teil als Pyramidenelemente aus einer Glas/Alukonstruktion hergestellt.

Größe ca 1200 x 1200 mm
Menge: 8,000 St

**02.17 Flachdachaufbau Neu**
Untergrund von allen Verunreinigungen säubern und die gesamte Fläche mit einem Besen abkehren. Schutt und loses Material vom Dach schaffen und entsorgen.
Menge: 510,000 m

**02.18 Unebenheiten ausgleichen**
Vorhandene Unebenheiten in der Betondecke bis 10 mm durch Senkung  des Gebäudes mit einem selbstregulierenden Estrich liefern und nach Herstellervorschriften einbauen.
Menge: 42,000 m2

**02.19 Unebenheiten ausgleichen II**
Vorhandene Unebenheiten in der Betondecke bis 18 mm durch Senkung  des Gebäudes mit einem selbstregulierenden Estrich liefern und nach Herstellervorschriften einbauen.
Menge: 12,000 m2

**02.20 Voranstrich**
Bitumenvoranstrich liefern und auf der sauberen und trockenen Betondecke, nach Herstellervorgaben aufbringen und gleichmäßig verteilen.
Menge: 510,000 m2

**02.21 Bitumenvoranstrich Attike**
Bitumenvoranstrich  Zuschnitt 1000mm mit einem Anstrich versehen, im Bereich der Attika
Menge: 105,000 m

**02.22 Voranstrich Wandanschlüsse**
Vorhandene Wandanschlüsse, Zuschnitt 300mm, mit einem Anstrich versehen
Menge: 90,000 m

**02.23 Voranstrich Lichtband**
Neu erstellte Lichtbandanschlüsse, Zuschnitt 300 mm, mit einem Bitumenvoranstrich versehen.
Menge: 70,000 m

**02.24 Dampfsperre**
Dampfsperrevollflächig verschweißt als Behelfsabdichtung aufbringen:
Elastomerbitumen-Schweißbahn als Dampfsperrbahn nach DIN 13970.

Dicke ca. 4 mm
Oberseitig: feinbestreut, schwarz mit Nahtstreifen
Unterseite foliekaschiert
Trägereinlage: Kombinationsträger PET/Alu/PET + Glasgewebe

Liefern und nach Herstellereingaben einbauen

BAUDERFLEX DNA oder gleichwertig

Gewähltes Material:
'.......................................................'
Menge: 510,000 m2

**02.25 Dampfsperren Wandanschluss**
Dampfsperre der Hauptposition am Wandanschluss, Zuschnitt bis 400 mm erstellen
Menge: 90,000 m

**02.26 Dampfsperre Lichtband**
Dampfsperre der Hauptposition am Lichtband, Zuschnitt bis 400 mm herstellen
Menge: 70,000 m

**02.27 Gefälledämmung**
Gefälledämmung aus PUR Dämmstoffplatten:
Polyurethan-Hartschaumplatten mit Gefälle, nach DIN 13165, für genutze und nichtgenutze Dachflächen.
Leistungs und Funktionsanforderung:
- Anwendungstyp nach DIN 4108-10, DDA, hohe Druckbelstbarkeit
- Wärmeleitfähigkeit nach DIN EN 13501-1 Klasse E
- Deckschicht Aluminium
- Wärmeleitfähigkeit nach DIN 4108-4: 0,023 (W(mK)
- Klassifiziert nach DIN 18234-2
- Zugfestigkeit senkrecht zur Plattenebene nach DIN EN 1607: > 40 kPa
- Umweltproduktdeklaration EPD nach ISO 14025
- formaldehydfrei
- biologisch und bauökonomisch unbedenklich
- geruchsneutral
- resistent gegen Schimmel und Verrottung
- PIR- stabilisiert mit PIR Index > 250
- Plattengröße 1200 x 1200 mm
liefern und auf den Untergrund nach geprüftem Gefälleplan, streifenweise widsogsicher nach DIN EN 1991-1-4 verkleben.
Gefälle 2%
Mittlere Dicke 120 mm
Menge: 510,000 m

**02.28 Mehr/Minderpreis**
Mehr- bzw. Minderpreis pro cm zur vorstehenden Position.
Menge: 510,000 m2

**02.29 Haftgrund**
Haftgrund für die Verklebung der FPO Dachbahn.
- lösungsmittelfrei
- bitumenfrei
- schnelltrocknend

Verbrauch 150 - 200g/m², liefern und gem. Herstellerangaben gleichmäßig auftragen.
Nach Trocknung kann die Kunststoffdachbahn verklebt werden.

BAUDERSYN PR-SK LF o. glw

Angebotenes Fabrikat:
'.......................................................'
Menge: 510,000 m2

**02.30 FPO-Dachbahn**
Selbstklebende Dachbahn, Überlappungen verschweißt als FPO_Kunststoffdachbahn, für die verklebte Verlegung, unterseitig Spezialkaschiert mit Selbstklebeschicht, als einlagige Abdichtung nach DIN EN 13956, auf Basis hochwertiger Polypropylenlegierungen, mit hochbelastbaren Trägereinlage universal anwendbar.

Leistungs- und Funktionsanforderung:

- Anwendungskurzzeichen nach DIN SPEC 20000-201:DE/E1 FPO-BV-E-GV-K-PV-SK-2,0
Dicke 2,0 mm
Funktionsschicht über Trägereinlage: 50 %
Gesamtdicke: incl.Selbstklebeflies ca. 3,0 mm
Farbe Oberseite: Grausilber

Liefern und nach Herstellerangaben fachgerecht verlegen

BAUDER THERMOPLAN SK 20 o.glw.

Angebotenes Fabrikat:
'.......................................................'
Menge: 510,000 m2

**02.31 Dunstrohranschluss**
Dunstrohr, passend zur Dachabdichtung, zweiteilig, DN 100 liefern, montieren und mechanisch auf dem Untergrund befestigen.
- Anschluss der Dampfsperre an das untere Tabletts des Formteils
- Anschlussmanschette aus der Abdichtungs an der Vorposition, Zuschnitt 500 * 500 mm liefern, Loch ca 4 cm größer als das Dunstrohr schneiden und über das Oberteil montieren.
- Anschlussmanschette auf die Flächenabdichtung und das Tablett des Formteils thermisch, homogen aufschweißen.

Fabrikat: Bauder

Angebotenes Fabrikat:
'.......................................................'
Menge: 8,000 St

**02.32 Dachrand**
Dachrand Attika, gedämmt, waagerechte Betonaufkantung Detail wie nachfolgend beschrieben ausführen:
Dämmplatte als Zuschnitt auf die horizontale Attikafläche auflegen- Plattendicke 80 mm
- Holzwerkstoffplatte zur Anwendung im Außenbereich nach DIN EN 13986, als Zuschnitt eiseitig gefast, auf der Attika mit beidseitigen Überstand verlegen und windsogsicher nach DIN EN 1991-1-4 mechanisch durch die Dämmung befestigen.
- Verbundblechprofil, passend zur Dachabdichtung 2- fach gekantet und angereift, mit unterlegtem Dichtband an der Attikaaußenkante fachgerecht montieren.
Zuschnitt 1000 mm
- Verbundblechstöße mit Deckband, Breite 120 mm, austrägerlosem Material, passend zur Dachabdeckung gem. Herstellerangaben überschweißen.
Zuschnitt 800 mm
- Dämmplatte als Zuschnitt an der Attikainnenseite fachgerecht fixieren, Plattendicke 80mm.
- Abdichtungsbahn der Vorposition als Zuschnitt hoch und weiter bis zur Außenkante Attika führen und im senkrechten Bereich mit geeignetem Kontaktkleber aufkleben.
Den Zuschnitt in der Kehle durchgehend heften, im oberen Bereich auf dem Verbundblech und im unteren Bereichauf die Flächenabdichtung mit ausreichender Überdeckung homogen verschweißen.

Material: BAUDERPIR FA TE

Angebotenes Fabrikat:
'.......................................................'
Menge: 105,000 m

**02.33 Haftgrund für Dachbahn**
Haftgrund für die Verklebung der FPO Dachbahn.
- lösungsmittelfrei
-bitumenfrei
- schnelltrocknend

Verbrauch 150 - 200g/m², liefern und gem. Herstellerangaben gleichmäßig auftragen.
Nach Trocknung kann die Kunststoffdachbahn verklebt werden.
Liefern und nach Herstellerangaben gleichmäßig auf den Untergrund auftragen und mind. 25 Minuten ablüften lassen.

BAUDERSYN PR-SK LF o. glw

Angebotenes Fabrikat:
'.......................................................'
Menge: 105,000 m

**02.34 Randfixierung**
Befestigungsschiene incl. Randschnur, passend zu den Vorpositionen, ausführen
Detail wie folgt beschrieben:
- Schiene gem. Verlegeanleitung im unmittelbaren Eckbereich fachgerecht befestigen.
- Schienenstöße werden mit ca 5 mm Abstand verlegt und mit Dachbahnstreifen abgedeckt.
- Rundschnur hinter der Befestigungsschiene als Auszugssicherung fachgerecht  homogen verschweißen.
Die Schiene kann horizontal und vertikal verlegt werden.

Material: Bauder o. glw.

Angebotenes Material:
'.......................................................'
Menge: 105,000 m

**02.35 Lichtbandanschluss**
Lichtbandanschluss Dachbahn, lose verlegt
- Flächenbahn aus der Abdichtungsbahn der Vorposition, bis Vorderkante Lichtband führen und mech. mit mindestens 3 Befestigungen pro Meter fixieren.
- Verbundblech, passend zur Abdichtung, Zuschnitt 100 mm, 1x gekantet, inkl. Befestigungsmaterial liefern und an der Oberkante Lichtbandanschluss fechgerecht fixieren.
- Zuschnittbahn aus der Abdichtungsbahn der Vorposition, als Lichtbandanschluss liefern, lose verlegen, im oberen Bereich auf den Verbunblechwinkel und im unteren Bereich auf die Flächenabdichtung homogen verschweißen.
- Leistung incl. aller Eckausbildungen.

Fabrikat: Bauder o.glw.

Angebotenes Fabrikat:
'.......................................................'
Menge: 70,000 m

**02.36 Entwässerungsrohr**
Entwässerungsrohr DN 100, mit Bitumenmanschette, aus Polyurethan, wärmegedämmt, nach DIN EN 1553-2, Nennweite 100, Abflussmenge 6,1 l/s bei 35 mm Stauhöhe. Zum direkten Anschluss an Rohr mit Steckmuffe, mit Freispiegelentwässerung, mit großer Wunschanschlussmanschette (495 x 495 mm), passend zur Dachabdichtung und mit Fixierring zur zusätzlichen Sicherung und zur Aufnahme des beiliegenden Kliesgangs, liefern und fachgerecht einbauen.

Material: SitaTrendy senkrecht DN 100 mit Bitumen Manschette

Angebotenes Fabrikat:
'.......................................................'
Menge: 8,000 St

**02.37 Aufstockelement**
Aufstockelement aus Polyurethan nach DIN EN 1253, wärmegedämmt, für Dämmstoffmanschetten von 60-200 mm.
Mit großer, eingeschäumter Wunschanschlussmanschette (495 x 495 mm), passend zur Dachabdichtung, mit Fixierring zur zusätzlichen Sicherung der Anschlussmanschette.
Komplett, incl. mehrlippigem Dichtring zur Rückstausicherung, liefern und fachgerecht einbauen.

Material: SitaTrendy Aufstockelement o.glw.

Angebotenes Fabrikat:
'.......................................................'
Menge: 8,000 St

**02.38 Notentwässerung**
Notentwässerung mit Wunschanschlussmanschette, abgewinkelt, aus Polyurethen, wärmegedämmt nach DIN EN 1253, Nennweite 70 mm, mit Anschlussrohr und Sicherungsmanschette aus Edelstahl, Dampfsperrplatte zum sicheren Anschluss an die Dampfsperre, zweiteiligen Dämmkörper aus Polyurethen mit einer Wärmeleitfähigkeit 0,0249 W/mK und einer Druckfestigleit von 200kPa, in der Größe 500 x 1000 x120 mm.

Material: SitaIndra Notentwässerung

Angebotenes Fabrikat:
'.......................................................'
Menge: 8,000 St

**02.39 Lichtkuppeln neu**
Lichtkuppeln der Größe 1200 x 1200, liefern und fachgerecht einbauen.. incl wärmegedämmtem Aufsatzkranz von 50 cm Höhe
Die Dachfolie auf den Aufsatzkranz hochführen und fachgerecht mittels Schiene befestigen. Höhenunterschiede sind mittels Keil auszugleichen
Im Übergangsbereich einen Keil /Klebeflansch einlegen.
Fachgerechtes einkleben in die Dachfläche, incl. Profil und Dichtungsband.

Fabrikat: Laminux o. glw.

Angebotenes Fabrikat:
'.......................................................'
Menge: 10,000 St

**02.40 Trenn/Gleitschicht**
Einbau einer Faserschutzmatte zum Schutz und als Trenn/ Gleitschicht zum Schutz der Folie.
Liefern und fachgerecht nach Herstellereingaben einbauen.

Material: BauderGREEN 600/1000

Angebotenes Fabrikat:
'.......................................................'
Menge: 510,000 m2

**02.41 Dränelement**
Druckbelastbares Dehn- und Speicherelement aus PDPE Regenerat, liefern und fachgerecht aufbringen.
Gewicht: 1,0 kg/m²
Noppenhöhe 20 mm
Plattengröße 1060 x 2360 mm
Deckmaß 2,5 m²
liefern und auf der Schutzlage stumpf stoßend lose verlegen

Material: BauderGREEN DSE 20/1 oder glw.

Angebotenes Materiakl:
'.......................................................'
Menge: 510,000 m2

**02.42 Filterflies**
Einbau eines Filterflies aus Polyester / Polypropylen.
Lose verlegt auf dem Dränelement.

Maße Rolle 100, bzw 200 m²

Material: BauderGREE  FV 125

Angebotenes Material:
'.......................................................'
Menge: 510,000 m2

**02.43 Substratschicht**
Einbau einer Substratschicht zur Aufnahme der Planzen.
Extensives, mehrschichtiges mineralischen Schüttgemisch aus Lava, Bims mit geringem Anteil an organischer Substanz.
Nach FLL Dachbegrünungsrichtlinien geprüft.
WK 39,4 Vol%
Luftgehalt 1509 Vol%
Gesamtvolumen 54,3 Vol%
Wasserdurchkässigkeit 21,1 mm/min
ph-Wert 7,6

Schichtdicke ca 8 ca
Einbaugenauigkeit +- 1,5 cm

Material: BauderGREENSubstrat EM

angebotenes Material:
'.......................................................'
.
Menge: 510,000 m2

**02.44 Pflanzen**
Flachballenstauden, spezielle Dachstauden, 5-6 cm Ballendurchmesser,
liefern und fachgerecht einbauen.
Anzahl 12 Pflanzen / m²
kräftig wässern bis zur Sättigung

Fabrikat: Bauder GREEN FBS
oder gleichwertig

Angebotenes Fabrikat:
'.......................................................'
Menge: 510,000 m2

**02.45 Kiesstreifen**
Kies gemäß vorgabe FLL Dachbegrünungsrichtlinien in allen Anschlussbereichen (Rand, Wand, Dachentwässerung, Lichtkuppeln ... in loser Schüttung mit einer Breite von 50 cm aufbringen.
Lieferung und Einbau.

Dicke ca. 5 cm
Menge: 180,000 m

**02.46 Kiesfangleiste**
Lose verlegte Leiste aus Aluminium. Dicke 1 mm, Länge 2500 mm, Höhe 100/80 mm, 5 fach gekantet, liefern und fachgerecht einbauen.

Fabrikat: BauderFREEN KFL AL 100/80
oder gleichwertig

Angebotenes Fabrikat:
'.......................................................'
Menge: 180,000 m

**02.47 Fertigstellungspflege**
Pflege der Extensibegrünung bis zur Erreichung eines abnahmefähigen Zustandes in Anlehnung an die FFL-Richtlinien für Dachbegrünung.
Entfernung von nicht tolerierbarem Fremdwuchs,
sowie Nachsaat von Kahlstellen. Ebenso das Freihalten von Kiesstreifen und Bewuchs.
2 Pflegegänge pro Jahr bzw. eine Pflege und ein Kontrollgang.
Menge: 1,000 St

**02.48 Mauerkopfabdeckung**
Mauerkopfabdeckung aus Aluminium, Materialdicke 2,00 mm,
Abkantungen 950 mm,
einschl. aller erforderlichen Haftstreifen aus verzinktem Stahl zur Stabilisierung der senkrechten Schenkel
Materialdicke 2,0 mm
Standartlänge liefern und fachgerecht nach DIN EN 1991 windsogsicher mechanisch befestigen. Die senkrechten Abkantungen sind in die Haftstreifen einzuhängen.
Die Einzellängen sind miteinander zu verlöten.
Die Abdeckung soll ein Gefälle von mind. 3 Grad. nach innen aufweisen
Menge: 85,000 m

**02.49 Mauerkopfabdeckung**
Mauerkopfabdeckung aus Aluminium, Materialdicke 2,00 mm,
Abkantungen 750 mm,
einschl. aller erforderlichen Haftstreifen aus verzinktem Stahl zur Stabilisierung der senkrechten Schenkel
Materialdicke 2,0 mm
Standartlänge liefern und fachgerecht nach DIN EN 1991 windsogsicher mechanisch befestigen. Die senkrechten Abkantungen sind in die Haftstreifen einzuhängen.
Die Einzellängen sind miteinander zu verlöten.
Die Abdeckung soll ein Gefälle von mind. 3 Grad. nach innen aufweisen
Menge: 20,000 m

**02.50 Mauerabdeckung Zuschnitt**
Mauerabdeckung Zuschnittsänderung pro 10 mm Mehr und Minderpreis zur Mauerabdeckung der Vorposition
Menge: 1,000 m

**02.51 Eckzulage Außenecke**
Zulage Eckausbildung
Ausbildung von Außenecken, zur Mauerabdeckung der Vorpositionen, einschl. aller Gehrungsschnitte und Verbindungen durch Löten, Schweißen oder Kleben.
Menge: 16,000 St

**02.52 Eckzulage Innenecke**
Zulage Eckausbildung
Ausbildung von Innenenecken, zur Mauerabdeckung der Vorpositionen, einschl. aller Gehrungsschnitte und Verbindungen durch Löten, Schweißen oder Kleben.
Menge: 8,000 St

**02.53 Dachrandabschlussprofil**
Zulage für Endstücke, Dachrandabschlussprofil Mehrteilig, Zulage Endstück zur Vorposition für die Lieferung und Montage von Werksseitig geschweißten Endstücken als Sonderausführung.
Menge: 8,000 St

**02.54 Mauerkopfabdeckung**
Rund, Groß
Die Mauerkopfabdeckung an den Kopfseiten hat eine Rundung, eine Sonderanfertigung erstellen und einbauen.

Länge der Abwicklung ca 5,50 m
Menge: 1,000 St

**02.55 Mauerkopfabdeckung**
Rund, Groß
Die Mauerkopfabdeckung an den Kopfseiten hat eine Rundung, eine Sonderanfertigung erstellen und einbauen.
Länge der Abwicklung ca 8,50 m
Menge: 1,000 St

### Gewerk 03 Absturzsicherung, Blitzschutz

**03.01 Absturzsicherung**
Ständig nutzbare Flachdachabsturzsicherung zur Befestigung der persönlichen Schutzausrüstung gegen Absturz als Anschlageinrichtung im Rückhalte- bzw. Auffangsystem mit beweglichen (und teilweise festen) Anschlagpunkten in Ausstattungsklasse 2 (BG-Bau, DGUV 201-056) nach DIN 4426 und DIN EN 795.

Liefern und gemäß Herstellervorgaben fachgerecht montieren und mit Formteil, passend zur verwendeten Dachabdichtung,fachgerecht eindichten. Die Montage ist gemäß DGUV zu dokumentieren. Untergrund: Beton Dachflächen: 1 und  2

Fabrikat: Bauder secutec oder gleichwertig

Angebotenes Fabrikat:
'.......................................................'
Menge: 1,000 St

**03.02 Montagedokumentation**
Erstellung einer Montagedokumentation gemäß DGUV-I 201-056 und Herstellervorgaben mit nachfolgenden Mindestinhalten: - Objekt Adresse - Produkte / Befestigungsmaterial - Montagefirma / Monteur - Einzeichnung und Nummerierung der Stützenposition im Dachaufsichtsplan - Fotodokumentation - 1x unmontierte Stütze inklusiv Befestigungs-set - Jede fachgerecht montierte Stütze, nummeriert - bei Seilen Endschloss-Einheit am Anfang und Ende. Eine vollständige Montagedokumentation ist nach Abschluss der Arbeiten an den Auftraggeber zu übergeben.
Menge: 1,000 St

**03.03 Jährliche Prüfung gem. DGUV 201-056**
Jährliche wiederkehrende Inspektion durch eine geeigente Person mit fundierten Fachkenntnissen durch Schulung auf das eingebaute System - Überprüfung der Absturzsicherungsanlage - Dokumentation - Ggf. erforderliche Wartungsarbeiten werden nach Rücksprache mit dem Auftraggeber gesondert verrechnet. Inkl. Fahrt- und Nebenkosten
Menge: 4,000 St

**03.04 Blitzschutzanlage**
Blitzschutz Lieferung und Montage einer äußeren Blitzschutzanlage auf den sanierten Flachdachflächen, einschließlich aller erforderlichen Zubehörteile gem. den Vorschriften VDI. alle Dachflächen

Siehe Anlage Dachdraufsicht.
Menge: 1,000 St

**03.05 Blitzschutzbuch**
Erstellung eines Blitzschutzprüfbuches für die vorbeschriebene Anlage
Menge: 2,000 St

**03.06 Messung**
Messung aller Ableit- und Erdungswiederstände mit Dokumentation der Messergebnisse. Die Messorte sind im Dachaufsichtsplan eindeutig zu kennzeichnen. Das angewendete Messverfahren ist zu beschreiben das eingesetzte Messgerät ist anzugeben das Datum der Messung ist anzugeben die Messergebnisse sind in Listenform zu erstellen Die Unterlagen sind 2-fach in Papierform M 1:100 und 1-fach auf Datenträger als pdf-Datei zu übergeben.
Menge: 2,000 St

**03.07 BeistellenBereitstellen von Personal für die SV-Abnahme**
Die Sachverständigenabnahme wird durch den AG direkt beauftragt. Der Bieter hat für die Dauer der SV-Abnahme Personal und Revisionsunterlagen zur Verfügung zu stellen.
Menge: 1,000 St

### Gewerk 04 Stundensätze

*Hinweis: Evtl. erforderliche Arbeiten, die nicht im*
Evtl. erforderliche Arbeiten, die nicht im Leistungsverzeichnis erfaßt sind und gegen Nachweis und vorheriger Absprache zur Ausführung kommen, werden berechnet für

**04.01 Stundensatz Vorarbeiter**
Stundensatz  Meister
Menge: 3,000 h

**04.02 Stundensatz Facharbeiter**
Menge: 3,000 h

**04.03 Stundensatz Helfer**
Menge: 3,000 h
